# Muster-Leistungsbeschreibung
Leistungsbeschreibung (GAEB 90, DA81)
Währung: EUR

## Most- u. Tankanlagen, 3K-PU-Beschichtung
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Untergrundvorbehandlung mit geeigneten Mitteln**
*** Grundposition ZZ 001.0
Untergrundvorbehandlung mit geeigneten
Mitteln zur Erzielung eines sauberen und
tragfähigen Untergrundes,
frei von haftungsmindernden Schichten.
Mittels Industriestaubsauger ist der
Untergrund staubfrei herzustellen. Der
Untergrund muss nach der
Untergrundvorbehandlung zur
Beschichtung geeignet sein.
Einheit: m2

**00001.0003 Heissdampf-Hochdruckreinigung (Dreckfräse)**
*** Wahlposition ZZ 001.1
Untergrundvorbehandlung der vorhandenen Beton bzw.
Estrichflächen mittels Heissdampf-Hochdruck-
reinigung (Dreckfräse) zum Reinigen der Flächen.
Anschließend wird das Restwasser mit einem
Nass-Trockensauger abgesaugt und die Fläche in der
Oberfläche thermisch getrocknet.
Einheit: m2

**00001.0004 Hinweise zum Setzen von Verankerungsschnitte im Untergrund**
Verankerungsschnitte an allen Rändern und Kanten
ausbilden. Dies gilt auch im Umfeld von
Einbauteilen wie Rinnen und Bodeneinläufen sowie
Dehnfugenprofilen. Bei Feldgrössen >100 m² sind
diese mittig mit einem Verankerungsschnitt zu
unterteilen. Die Dimensionierung der
Verankerungsschnitte entspricht generell der
doppelten Belagstärke.

Beispiel:
Bei einer Systemschichtstärke von 3 mm wären
Schnittbreite/tiefe von mindestens 6 x 6 mm
einzuhalten.

**00001.0005 Grundieren mit einemPUR-Betonbindemittel**
Grundieren der vorbereiteten, sauberen und
saugfähigen Beton bzw. Estrichflächen mit
Remmers Crete TF 60, einem lösemittelfreien,
pigmentierten, mechanisch, chemisch sowie
thermisch hoch belastbaren, gefüllten,
mehrkomponentigen Beschichtungssystem auf
Polyurethanbetonbasis.

Das Material wird in geeigneter Weise, z. B. mit
einem Gummischieber auf der Fläche verteilt und
sofort im Anschlussmit einer Epoxyrolle
sorgfältig in den Untergrund eingearbeitet.

Produktanforderungen:
SR - B1,5 - AR1 - IR4

Verbrauch:
mind. 0,4 kg/m² Remmers Crete TF 60
9,5 kg Crete TF 60  zzgl. 0,5 kg Colorpaste
<Farbton nach Wahl des AG>
Einheit: m2

**00001.0006 Einstreubelag mit einemPUR-Betonbindemittel 5 mm QS03/08**
Beschichten der vorbereiteten Fläche, nach
klebfreiem Erhärten der vorangegangenen Schicht
mit Remmers Crete SL 80, einem lösemittelfreien,
pigmentierten, mechanisch, chemisch sowie
thermisch hoch belastbaren, gefüllten,
mehrkomponentigen Beschichtungssystem
auf Polyurethanbetonbasis.

Der Mörtelbelag wird in geeigneter Weise, z. B.
Mittels individuell einstellbarem Stiftrakel,
gezahnten Gummischieber, Glätt- oder Zahnkelle
gleichmäßig auf der Fläche aufgebracht, so dass
eine glatte Fläche entsteht. Anschließend wird die
noch frische Schicht mittels Stachelwalze
sowie ggfs.  Schlingenwalze nachgearbeitet. Die
Schichtdicke kann einschl. Abstreuung durchaus
bis zu 3-8 mm erreichen.

Nach entsprechender Liegezeit (temperaturabhängig,
max. 15 Min.) wird die noch frische Schicht
vollsatt mit Quarz 03/08 DF (Körnung 0,3-0,8 mm)
abgestreut. Nach Erhärten wird der nicht
eingebundene Quarzsandüberschuss entfernt.

Produktanforderungen:
SR - B1,5 - AR1 - IR4

Konformitätsnachweise gemäß
(EG) Nr. 1935/2004, LFGB, BGV sowie IFS-Standard

Emissionsprüfung E 390561-01 (inkl.
DIBT-Systembewertung)

Verbrauch:
mind. 8-10 kg/m² Remmers Crete SL 80 <686320 bzw.
686340, je nach Geb.-Größe, Farbe nach Wahl des AG>
mind. 4 kg/m² Remmers Quarz 03/08 DF
Optional: Remmers Crete ACC <6542>: siehe Tabelle unter
Anwendungsbeispiele
Einheit: m2

**00001.0007 Kopfversiegelung mit einemPUR-Betonbindemittel**
Versiegeln des Einstreubelages, nach
klebfreiem Erhärten der vorangegangenen Schicht
mit Remmers Crete TF 60, einem lösemittelfreien,
pigmentierten, mechanisch, chemisch sowie
thermisch hoch belastbaren, gefüllten,
dreikomponentigen Beschichtungssystem
auf Polyurethanbetonbasis.

Das Material wird in geeigneter Weise, z. B. mit
einem Gummischieber auf der Fläche verteilt und
sofort im Anschlussmit einer Epoxyrolle
sorgfältig nachgearbeitet gearbeitet.

Produktanforderungen:
SR - B1,5 - AR1 - IR4

Konformitätsnachweise gemäß
(EG) Nr. 1935/2004, LFGB, BGV sowie IFS-Standard

Emissionsprüfung E 390561-01 (inkl.
DIBT-Systembewertung)

Verbrauch:
mind. 0,7-1,0 kg/m² Remmers Crete TF 60 <686710 bzw.
686719 je nach Geb.-Schlüssel>
(Farbton nach Wahl des AG)
Einheit: m2
